# Baumpflanzungen i.B. der AM Weilerswist
Angebotsaufforderung (GAEB 90, DA83)
Vergabenummer: 45-25-0025
Währung: EUR
Auftraggeber: Autobahn GmbH des Bundes

## Baumpflanzung im Bezirk der AM Weilerswi
Datum: 09.04.26

### Abschnitt 00 Lieferungen

#### Unterabschnitt 00.00 Vogel u. Fledermauskästen

**00.00.0001 Nistkasten Kleinmeisen lief.**
Nistkasten für Kleinmeisen
Schlupflochdurchmesser 27 mm
Für Blaumeise, Sumpfmeise, Tannenmeise,Haubenmeise
Material: Atmungsaktiver Holzbeton
Maße: Höhe 23,5 cm; Breite 15,5 cm; Tiefe: 15,5 cm
Gewicht: ca. 4 kg
Lieferumfang: Kasten, Bügel und Aluminiumnagel 5 x 85
mm
Wir Artikel Nr. DSK 1 der Fa. Hasselfeldt oder
vergleichbar.
Siehe auch Abbildung in Baubeschreibung
Menge: 15,000 St

**00.00.0002 Nistkasten Meisen lief.**
Nistkasten für Meisen liefern
Schlupflochdurchmesser 30 mm
Für Kohlmeise, Trauerschnepper
Material: Atmungsaktiver Holzbeton
Maße: Höhe 23,5 cm; Breite 15,5 cm; Tiefe: 15,5 cm
Gewicht: ca. 4 kg
Lieferumfang: Kasten, Bügel und Aluminiumnagel 5 x 85
mm
Wir Artikel Nr. DSK 1 der Fa. Hasselfeldt oder
vergleichbar.
Siehe auch Abbildung in Baubeschreibung
Menge: 15,000 St

**00.00.0003 Fledermaus Großraumkasten lief.**
Fledermaus Großraumkasten liefern
Strukturiertes Volumenquartier, Wochenstubengeeignet,
mit Kontrollluke
Selbstreinigend
Maße: B 28 cm, H 45 cm, T 22,5 cm
Innenraum: B 12,5 cm, H 31 cm, T 15 cm, unterteilt in
vier Spaltenräume durch drei geriffelte Holzbretter
Einflug: 20 mm
Material: Atmungsaktiver Holzbeton
Inklusive Metallbügel zum Aufhängen
Gewicht: ca. 14 kg
Wie Artikel FGRK der Fa. Hasselfeldt oder vergleichbar.
Siehe auch Abbildung in Baubeschreibung
Menge: 16,000 St

**00.00.0004 Fledermaus Ganzjahresquartier lief.**
Fledermauskasten Ganzjahresquartier liefern
Wintertauglich und wochenstubentauglich
Selbstreinigend
Maße: B 38 cm, H 58 cm, T 12 cm
Inklusive Vorrichtungen zur Montage
Gewicht: ca. 22 kg
Wie Artikel 1WQ der Fa. Schwegler oder vergeleichbar.
Siehe auch Abbildung in Baubeschreibung
Menge: 3,000 St

#### Unterabschnitt 00.01 Hochstämme allgem.

**00.01.0001 Acer campestre liefern**
Acer campestre (Feldahorn) liefern.
Hochstamm, dreimal verpflanzt, mit Drahtballen, mit
gerader Stammverlängerung innerhalb der Krone
Stammumfang 16 bis 18 cm.
Vorkommensgebiet 4, Westdeutsches Bergland und Oberrheingraben.
Menge: 5,000 St
Zuordnung: 104

**00.01.0002 Acer pseudoplatanus liefern**
Acer pseudoplatanus (Bergahorn) liefern.
Hochstamm, dreimal verpflanzt, mit Drahtballen
Stammumfang 18 bis 20 cm.
Herkunftsgebiet Westdeutsches Bergland und
Oberrheingraben
Menge: 3,000 St
Zuordnung: 104

**00.01.0003 Aesculus carnea 'Briotii' liefern**
Aesculus carnea 'Briotii'
(Rotblühende Roßkastanie)liefern.
Hochstamm, dreimal verpflanzt, mit Drahtballen
Stammumfang 16 bis 18 cm.
Menge: 13,000 St
Zuordnung: 104

**00.01.0004 Aesculus hippocastanum liefern**
Aesculus hippocastanum (Gewöhnliche Rosskastanie)
liefern.
Alleebaum dreimal verpflanzt, mit Drahtballen
Stammumfang 18 bis 20 cm.
Menge: 15,000 St
Zuordnung: 104

**00.01.0005 Castanea sativa liefern**
Castanea sativa (Edelkastanie) liefern.
Hochstamm, dreimal verpflanzt, mit Drahtballen, mit
gerader Stammverlängung innerhalb der Krone, Stammumfang 16 bis 18 cm.
Vorkommensgebiet 4, Westdeutsches Bergland und Oberrheingraben.
Menge: 3,000 St
Zuordnung: 104

**00.01.0006 Juglans regia liefern**
Juglans regia (Walnuß) liefern.
Hochstamm, dreimal verpflanzt, mit Drahtballen
Stammumfang 16 bis 18 cm.
Menge: 4,000 St
Zuordnung: 104

**00.01.0007 Populus tremula liefern**
Populus tremula (Zitterpappel) liefern.
Hochstamm, dreimal verpflanzt, mit Drahtballen
Mit gerader Stammverlängerung innerhalb der Krone,
Stammumfang 18 bis 20 cm.
Menge: 17,000 St
Zuordnung: 104

**00.01.0008 Quercus robur liefern**
Quercus robur (Stieleiche) liefern.
Hochstamm, dreimal verpflanzt, mit Drahtballen, mit
gerader Stammverlängerung innerhalb der Krone, Stammumfang 14 bis 16 cm.
Herkunftsgebiet Westdeutsches Bergland und
Oberrheingraben.
Menge: 17,000 St
Zuordnung: 104

**00.01.0009 Quercus rubra liefern**
Quercus rubra (amerikanische Roteiche) liefern
Hochstamm, dreimal verpflanzt mit Drahtballen
Stammumfang 18 bis 20 cm
Menge: 10,000 St
Zuordnung: 104

**00.01.0010 Salix alba "tristis" liefern**
Salix alba "tristis" (Trauerweide) liefern
Hochstamm, drei mal verpflanzt mit Drahtballen
Stammumfang 18 bis 20 cm
Menge: 10,000 St

**00.01.0011 Tilia X euchlora liefern**
Tilia X euchlora (Krimlinde) liefern.
Hochstamm, dreimal verpflanzt, mit Drahtballen
mit gerader Stammverlängerung innerhalb der Krone
Stammumfang 18 bis 20 cm.
Menge: 14,000 St
Zuordnung: 104

#### Unterabschnitt 00.02 Hochstämme Obst

**00.02.0001 Rheinischer Bohnapfel liefern**
Malus domestica Hybr. (Apfel) liefern.
Hochstamm, dreimal verpflanzt, mit Drahtballen
Stammumfang 14 bis 16 cm.
Sorte = Rheinischer Bohnapfel
Menge: 2,000 St
Zuordnung: 104

**00.02.0002 Süßkirsche liefern**
Prunus avium Hybride (Süßkirsche) liefern.
Hochstamm, dreimal verpflanzt, mit Drahtballen
Stammumfang 14 bis 16 cm.
Sorte = Große Schwarze Knorpelkirsche.
Menge: 2,000 St
Zuordnung: 104

**00.02.0003 Zwetsche liefern**
Prunus domestica Hybride (Zwetsche) liefern.
Hochstamm, dreimal verpflanzt, mit Drahtballen
Stammumfang 14 bis 16 cm.
Sorte = Hauszwetsche.
Menge: 2,000 St
Zuordnung: 104

**00.02.0004 Mirabelle liefern**
Prunus domestica Hybride (Mirabelle) liefern.
Hochstamm, dreimal verpflanzt, mit Drahtballen
Stammumfang 14 bis 16 cm.
Sorte = Mirabelle von Nancy.
Menge: 2,000 St
Zuordnung: 104

### Abschnitt 01 Vorabeiten / Allgemeines

#### Unterabschnitt 01.00 Einrichten der Baustelle

**01.00.0001 Gehölze mit Ballen einschlagen**
Hochstämme mit Ballen, nach Arten getrennt,
einschlagen.
Ballen allseitig mit Jutesäcken(mehrlagig) winddicht
umgeben.
Ballen im Einschlag feucht halten.
Die für den Einschlag vorgesehene Fläche befindet sich
auf dem Gelände der Autobahnmeisterei Weilerswist.
Menge: 119,000 St
Zuordnung: 107

**01.00.0002 Anfahrt Meisterei-Pflanzstellen**
Transport der Bäume vom Gelände der Autobahnmeisterei
Weilerswist (Einschlagplatz) zu den Pflanzstellen.
Inklusive aller Werkzeuge, Maschinen, und Materials
welches zur Erbringung der Leistungen zu
"Pflanzarbeiten (Abschnitt 02-Pflanzarbeiten)"
erforderlich ist
Es soll ein gemittelter Preis für alle anzufahrenden
Pflanzstellen angeboten werden
Menge: 15,000 St
Zuordnung: 101

### Abschnitt 02 Pflanzarbeiten

#### Unterabschnitt 02.00 Brühl FR Köln

*Hinweis*
Es handelt sich um Bäume der OZ 00.01.0004 Aesculus
hippocastanum

**02.00.0001 Hochstamm / Alleebaum pflanzen**
Hochstamm / Alleebaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 5,000 St
Zuordnung: 107

**02.00.0002 Rindenschutz herstellen**
Rindenschutz herstellen
Stammumfang bis 20 cm
Schutzhöhe 1,80 m
Schutz = Schilfrohrmatte
Drei Befestigungen mittels Stahldraht, 2 mm, unverzinkt
Ohne Kunstoffummantelung
Förderweg zur Pflanzstelle bis zu 300m
Menge: 5,000 St

**02.00.0003 Baumverankerung herstellen**
Baumverankerung als Pfahlbock herstellen.
Pfähle gekegelt bzw. gefast und gespitzt, standfest
einschlagen
Auf Böschungen mit einer Neigung von mehr als 1:1,5
Pfahlbock mit drei Pfählen
Pfahllänge 2,0 m, Zopfdurchmesser 10 cm
Einschlagtiefe der Pfähle mindestens 65cm, Boden um die
Pfähle herum verdichten
Pfahl aus Nadelholz,geschält
Pfahlzöpfe durch Querhölzer seitlich verbinden
Pfahlverbindung mittels Halbrundholz geschält,
Durchmesser des Halbrundholzes 5 cm
Eine Bindung je Pfahl
Bindung aus Kokosstrick, mitteldick (1 kg = 80 m), Bindung aus doppelter 8er-Schlaufe auf Abstand umwickelt,
Bindung an Pfahl annageln
Förderweg zur Pflanzstelle bis zu 300m
Menge: 5,000 St

**02.00.0004 Hochstamm nach Pflanzung wässern**
Hochstamm nach der Pflanzung wässern
Verfüllte Pflanzgrube vollständig durchnässen
Hohlräume innerhalb der Pflanzgrube durch Verschlämmung
füllen und Bodenschluß des Ballens sicherstellen
Gegebenenfalls sind mehrere einzelne Wassergaben
erforderlich
Auch bei feuchter Witterung
Förderweg zur Pflanzstelle bis zu 300m

Das Befüllen von Wassertanks kann auf Wunsch und nach
Absprache mit dem AG auf dem Betriebshof der
Autobahnmeisterei Weilerswist erfolgen
Menge: 5,000 St

**02.00.0005 Pflanzscheibe mulchen**
Pflanzscheibe von Gehölz gleichmäßig dick mulchen.
Pflanzscheibengröße, Durchmesser = 100 cm.
Mulchstoff = Nadelholzrinde 10/80 mm, C/N-Verhältnis
>60.
Dicke der Mulchschicht = 10 cm.
Menge: 5,000 St
Zuordnung: 107

**02.00.0006 Greifvogelstange setzen**
Greifvogelstange aus Nadelholz, standfest aufstellen.
Auf dem Stangenende ein 30 cm langes halbrundes
Querholz, Durchmesser 5 bis 6 cm, mit Streben
kippsicher an
Hauptstange befestigen
Länge = 5,00 m.
Zopf-Durchmesser 10 bis 12 cm.
Einbautiefe mindestens 100cm
Inklusive Lieferung der benötigten Materialien
Menge: 1,000 St
Zuordnung: 107

#### Unterabschnitt 02.01 Brühl FR Trier

*Hinweis*
Es handelt sich um Bäume der OZ 00.01.0007 Popolus
tremula

**02.01.0001 Hochstamm / Alleebaum pflanzen**
Hochstamm / Alleebaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 7,000 St
Zuordnung: 107

**02.01.0002 Rindenschutz herstellen**
Rindenschutz herstellen
Stammumfang bis 20 cm
Schutzhöhe 1,80 m
Schutz = Schilfrohrmatte
Drei Befestigungen mittels Stahldraht, 2 mm, unverzinkt
Ohne Kunstoffummantelung
Förderweg zur Pflanzstelle bis zu 300m
Menge: 7,000 St

**02.01.0003 Baumverankerung herstellen**
Baumverankerung als Pfahlbock herstellen.
Pfähle gekegelt bzw. gefast und gespitzt, standfest
einschlagen
Auf Böschungen mit einer Neigung von mehr als 1:1,5
Pfahlbock mit drei Pfählen
Pfahllänge 2,0 m, Zopfdurchmesser 10 cm
Einschlagtiefe der Pfähle mindestens 65cm, Boden um die
Pfähle herum verdichten
Pfahl aus Nadelholz,geschält
Pfahlzöpfe durch Querhölzer seitlich verbinden
Pfahlverbindung mittels Halbrundholz geschält,
Durchmesser des Halbrundholzes 5 cm
Eine Bindung je Pfahl
Bindung aus Kokosstrick, mitteldick (1 kg = 80 m), Bindung aus doppelter 8er-Schlaufe auf Abstand umwickelt,
Bindung an Pfahl annageln
Förderweg zur Pflanzstelle bis zu 300m
Menge: 7,000 St

**02.01.0004 Hochstamm nach Pflanzung wässern**
Hochstamm nach der Pflanzung wässern
Verfüllte Pflanzgrube vollständig durchnässen
Hohlräume innerhalb der Pflanzgrube durch Verschlämmung
füllen und Bodenschluß des Ballens sicherstellen
Gegebenenfalls sind mehrere einzelne Wassergaben
erforderlich
Auch bei feuchter Witterung
Förderweg zur Pflanzstelle bis zu 300m

Das Befüllen von Wassertanks kann auf Wunsch und nach
Absprache mit dem AG auf dem Betriebshof der
Autobahnmeisterei Weilserswist erfolgen
Menge: 7,000 St

**02.01.0005 Pflanzscheibe mulchen**
Pflanzscheibe von Gehölz gleichmäßig dick mulchen.
Pflanzscheibengröße, Durchmesser = 100 cm.
Mulchstoff = Nadelholzrinde 10/80 mm, C/N-Verhältnis
>60.
Dicke der Mulchschicht = 10 cm.
Menge: 7,000 St
Zuordnung: 107

**02.01.0006 Greifvogelstange setzen**
Greifvogelstange aus Nadelholz, standfest aufstellen.
Auf dem Stangenende ein 30 cm langes halbrundes Querholz, Durchmesser 5 bis 6 cm, mit Streben kippsicher
befestigen an Hauptstange befestigen
Länge = 5,00 m.
Zopf-Durchmesser 10 bis 12 cm.
Einbautiefe mindestens 100cm
Inklusive Lieferung
Menge: 1,000 St
Zuordnung: 107

#### Unterabschnitt 02.02 Brühl-Ost FR Köln

*Hinweis*
Es handelt sich um Bäume der OZ 00.01.0002 Acer
pseudoplatanus

**02.02.0001 Hochstamm / Alleebaum pflanzen**
Hochstamm / Alleebaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 3,000 St
Zuordnung: 107

**02.02.0002 Rindenschutz herstellen**
Rindenschutz herstellen
Stammumfang bis 20 cm
Schutzhöhe 1,80 m
Schutz = Schilfrohrmatte
Drei Befestigungen mittels Stahldraht, 2 mm, unverzinkt
Ohne Kunstoffummantelung
Förderweg zur Pflanzstelle bis zu 300m
Menge: 3,000 St

**02.02.0003 Baumverankerung herstellen**
Baumverankerung als Pfahlbock herstellen.
Pfähle gekegelt bzw. gefast und gespitzt, standfest
einschlagen
Auf Böschungen mit einer Neigung von mehr als 1:1,5
Pfahlbock mit drei Pfählen
Pfahllänge 2,0 m, Zopfdurchmesser 10 cm
Einschlagtiefe der Pfähle mindestens 65cm, Boden um die
Pfähle herum verdichten
Pfahl aus Nadelholz,geschält
Pfahlzöpfe durch Querhölzer seitlich verbinden
Pfahlverbindung mittels Halbrundholz geschält,
Durchmesser des Halbrundholzes 5 cm
Eine Bindung je Pfahl
Bindung aus Kokosstrick, mitteldick (1 kg = 80 m), Bindung aus doppelter 8er-Schlaufe auf Abstand umwickelt,
Bindung an Pfahl annageln
Förderweg zur Pflanzstelle bis zu 300m
Menge: 3,000 St

**02.02.0004 Hochstamm nach Pflanzung wässern**
Hochstamm nach der Pflanzung wässern
Verfüllte Pflanzgrube vollständig durchnässen
Hohlräume innerhalb der Pflanzgrube durch Verschlämmung
füllen und Bodenschluß des Ballens sicherstellen
Gegebenenfalls sind mehrere einzelne Wassergaben
erforderlich
Auch bei feuchter Witterung
Förderweg zur Pflanzstelle bis zu 300m

Das Befüllen von Wassertanks kann auf Wunsch und nach
Absprache mit dem AG auf dem Betriebshof der
Autobahnmeisterei Weilserswist erfolgen
Menge: 3,000 St

**02.02.0005 Pflanzscheibe mulchen**
Pflanzscheibe von Gehölz gleichmäßig dick mulchen.
Pflanzscheibengröße, Durchmesser = 100 cm.
Mulchstoff = Nadelholzrinde 10/80 mm, C/N-Verhältnis
>60.
Dicke der Mulchschicht = 10 cm.
Menge: 3,000 St
Zuordnung: 107

**02.02.0006 Greifvogelstange setzen**
Greifvogelstange aus Nadelholz, standfest aufstellen.
Auf dem Stangenende ein 30 cm langes halbrundes Querholz, Durchmesser 5 bis 6 cm, mit Streben kippsicher
befestigen an Hauptstange befestigen
Länge = 5,00 m.
Zopf-Durchmesser 10 bis 12 cm.
Einbautiefe mindestens 100cm
Inklusive Lieferung
Menge: 1,000 St
Zuordnung: 107

#### Unterabschnitt 02.03 Brühl-Ost FR Trier

*Hinweis*
Es handelt sich um Bäume der OZ 00.01.0009 Quercus
rubra

**02.03.0001 Hochstamm / Alleebaum pflanzen**
Hochstamm / Alleebaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 5,000 St
Zuordnung: 107

**02.03.0002 Schutz gegen Eichensplintkäfer**
Behandlung der Stieleichen mit dem Pflanzenschutzmittel
Karate Zeon.
Anwendungshinweise des Herstellers unbedingt beachten.
Anwendungszeitpunkt Mitte April
Menge: 5,000 St

**02.03.0003 Rindenschutz herstellen**
Rindenschutz herstellen
Stammumfang bis 20 cm
Schutzhöhe 1,80 m
Schutz = Schilfrohrmatte
Drei Befestigungen mittels Stahldraht, 2 mm, unverzinkt
Ohne Kunstoffummantelung
Förderweg zur Pflanzstelle bis zu 300m
Menge: 5,000 St

**02.03.0004 Baumverankerung herstellen**
Baumverankerung als Pfahlbock herstellen.
Pfähle gekegelt bzw. gefast und gespitzt, standfest
einschlagen
Auf Böschungen mit einer Neigung von mehr als 1:1,5
Pfahlbock mit drei Pfählen
Pfahllänge 2,0 m, Zopfdurchmesser 10 cm
Einschlagtiefe der Pfähle mindestens 65cm, Boden um die
Pfähle herum verdichten
Pfahl aus Nadelholz,geschält
Pfahlzöpfe durch Querhölzer seitlich verbinden
Pfahlverbindung mittels Halbrundholz geschält,
Durchmesser des Halbrundholzes 5 cm
Eine Bindung je Pfahl
Bindung aus Kokosstrick, mitteldick (1 kg = 80 m), Bindung aus doppelter 8er-Schlaufe auf Abstand umwickelt,
Bindung an Pfahl annageln
Förderweg zur Pflanzstelle bis zu 300m
Menge: 5,000 St

**02.03.0005 Hochstamm nach Pflanzung wässern**
Hochstamm nach der Pflanzung wässern
Verfüllte Pflanzgrube vollständig durchnässen
Hohlräume innerhalb der Pflanzgrube durch Verschlämmung
füllen und Bodenschluß des Ballens sicherstellen
Gegebenenfalls sind mehrere einzelne Wassergaben
erforderlich
Auch bei feuchter Witterung
Förderweg zur Pflanzstelle bis zu 300m

Das Befüllen von Wassertanks kann auf Wunsch und nach
Absprache mit dem AG auf dem Betriebshof der
Autobahnmeisterei Weilserswist erfolgen
Menge: 5,000 St

**02.03.0006 Pflanzscheibe mulchen**
Pflanzscheibe von Gehölz gleichmäßig dick mulchen.
Pflanzscheibengröße, Durchmesser = 100 cm.
Mulchstoff = Nadelholzrinde 10/80 mm, C/N-Verhältnis
>60.
Dicke der Mulchschicht = 10 cm.
Menge: 5,000 St
Zuordnung: 107

**02.03.0007 Greifvogelstange setzen**
Greifvogelstange aus Nadelholz, standfest aufstellen.
Auf dem Stangenende ein 30 cm langes halbrundes Querholz, Durchmesser 5 bis 6 cm, mit Streben kippsicher
befestigen an Hauptstange befestigen
Länge = 5,00 m.
Zopf-Durchmesser 10 bis 12 cm.
Einbautiefe mindestens 100cm
Inklusive Lieferung
Menge: 1,000 St
Zuordnung: 107

#### Unterabschnitt 02.04 Brühl-Süd FR Trier

*Hinweis*
Es handelt sich um Bäume der OZ 00.01.0003
Aesculus X carnea "Briotii"

**02.04.0001 Hochstamm / Alleebaum pflanzen**
Hochstamm / Alleebaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 3,000 St
Zuordnung: 107

**02.04.0002 Rindenschutz herstellen**
Rindenschutz herstellen
Stammumfang bis 20 cm
Schutzhöhe 1,80 m
Schutz = Schilfrohrmatte
Drei Befestigungen mittels Stahldraht, 2 mm, unverzinkt
Ohne Kunstoffummantelung
Förderweg zur Pflanzstelle bis zu 300m
Menge: 3,000 St

**02.04.0003 Baumverankerung herstellen**
Baumverankerung als Pfahlbock herstellen.
Pfähle gekegelt bzw. gefast und gespitzt, standfest
einschlagen
Auf Böschungen mit einer Neigung von mehr als 1:1,5
Pfahlbock mit drei Pfählen
Pfahllänge 2,0 m, Zopfdurchmesser 10 cm
Einschlagtiefe der Pfähle mindestens 65cm, Boden um die
Pfähle herum verdichten
Pfahl aus Nadelholz,geschält
Pfahlzöpfe durch Querhölzer seitlich verbinden
Pfahlverbindung mittels Halbrundholz geschält,
Durchmesser des Halbrundholzes 5 cm
Eine Bindung je Pfahl
Bindung aus Kokosstrick, mitteldick (1 kg = 80 m), Bindung aus doppelter 8er-Schlaufe auf Abstand umwickelt,
Bindung an Pfahl annageln
Förderweg zur Pflanzstelle bis zu 300m
Menge: 3,000 St

**02.04.0004 Hochstamm nach Pflanzung wässern**
Hochstamm nach der Pflanzung wässern
Verfüllte Pflanzgrube vollständig durchnässen
Hohlräume innerhalb der Pflanzgrube durch Verschlämmung
füllen und Bodenschluß des Ballens sicherstellen
Gegebenenfalls sind mehrere einzelne Wassergaben
erforderlich
Auch bei feuchter Witterung
Förderweg zur Pflanzstelle bis zu 300m

Das Befüllen von Wassertanks kann auf Wunsch und nach
Absprache mit dem AG auf dem Betriebshof der
Autobahnmeisterei Weilserswist erfolgen
Menge: 3,000 St

**02.04.0005 Pflanzscheibe mulchen**
Pflanzscheibe von Gehölz gleichmäßig dick mulchen.
Pflanzscheibengröße, Durchmesser = 100 cm.
Mulchstoff = Nadelholzrinde 10/80 mm, C/N-Verhältnis
>60.
Dicke der Mulchschicht = 10 cm.
Menge: 3,000 St
Zuordnung: 107

**02.04.0006 Greifvogelstange setzen**
Greifvogelstange aus Nadelholz, standfest aufstellen.
Auf dem Stangenende ein 30 cm langes halbrundes Querholz, Durchmesser 5 bis 6 cm, mit Streben kippsicher
befestigen an Hauptstange befestigen
Länge = 5,00 m.
Zopf-Durchmesser 10 bis 12 cm.
Einbautiefe mindestens 100cm
Inklusive Lieferung
Menge: 1,000 St
Zuordnung: 107

#### Unterabschnitt 02.05 Euskirchen FR Köln

*Hinweis*
Es handelt sich um Bäume der OZ 00.01.0011 Salix alba
"tristis"

**02.05.0001 Hochstamm / Alleebaum pflanzen**
Hochstamm / Alleebaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 5,000 St
Zuordnung: 107

**02.05.0002 Rindenschutz herstellen**
Rindenschutz herstellen
Stammumfang bis 20 cm
Schutzhöhe 1,80 m
Schutz = Schilfrohrmatte
Drei Befestigungen mittels Stahldraht, 2 mm, unverzinkt
Ohne Kunstoffummantelung
Förderweg zur Pflanzstelle bis zu 300m
Menge: 5,000 St

**02.05.0003 Baumverankerung herstellen**
Baumverankerung als Pfahlbock herstellen.
Pfähle gekegelt bzw. gefast und gespitzt, standfest
einschlagen
Auf Böschungen mit einer Neigung von mehr als 1:1,5
Pfahlbock mit drei Pfählen
Pfahllänge 2,0 m, Zopfdurchmesser 10 cm
Einschlagtiefe der Pfähle mindestens 65cm, Boden um die
Pfähle herum verdichten
Pfahl aus Nadelholz,geschält
Pfahlzöpfe durch Querhölzer seitlich verbinden
Pfahlverbindung mittels Halbrundholz geschält,
Durchmesser des Halbrundholzes 5 cm
Eine Bindung je Pfahl
Bindung aus Kokosstrick, mitteldick (1 kg = 80 m), Bindung aus doppelter 8er-Schlaufe auf Abstand umwickelt,
Bindung an Pfahl annageln
Förderweg zur Pflanzstelle bis zu 300m
Menge: 5,000 St

**02.05.0004 Hochstamm nach Pflanzung wässern**
Hochstamm nach der Pflanzung wässern
Verfüllte Pflanzgrube vollständig durchnässen
Hohlräume innerhalb der Pflanzgrube durch Verschlämmung
füllen und Bodenschluß des Ballens sicherstellen
Gegebenenfalls sind mehrere einzelne Wassergaben
erforderlich
Auch bei feuchter Witterung
Förderweg zur Pflanzstelle bis zu 300m

Das Befüllen von Wassertanks kann auf Wunsch und nach
Absprache mit dem AG auf dem Betriebshof der
Autobahnmeisterei Weilserswist erfolgen
Menge: 5,000 St

**02.05.0005 Pflanzscheibe mulchen**
Pflanzscheibe von Gehölz gleichmäßig dick mulchen.
Pflanzscheibengröße, Durchmesser = 100 cm.
Mulchstoff = Nadelholzrinde 10/80 mm, C/N-Verhältnis
>60.
Dicke der Mulchschicht = 10 cm.
Menge: 5,000 St
Zuordnung: 107

**02.05.0006 Greifvogelstange setzen**
Greifvogelstange aus Nadelholz, standfest aufstellen.
Auf dem Stangenende ein 30 cm langes halbrundes Querholz, Durchmesser 5 bis 6 cm, mit Streben kippsicher
befestigen an Hauptstange befestigen
Länge = 5,00 m.
Zopf-Durchmesser 10 bis 12 cm.
Einbautiefe mindestens 100cm
Inklusive Lieferung
Menge: 1,000 St
Zuordnung: 107

#### Unterabschnitt 02.06 Euskirchen FR Trier

*Hinweis*
Es handelt sich um Bäume der OZ 00.01.0012 Tilia X
euchlora

**02.06.0001 Hochstamm / Alleebaum pflanzen**
Hochstamm / Alleebaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 7,000 St
Zuordnung: 107

**02.06.0002 Rindenschutz herstellen**
Rindenschutz herstellen
Stammumfang bis 20 cm
Schutzhöhe 1,80 m
Schutz = Schilfrohrmatte
Drei Befestigungen mittels Stahldraht, 2 mm, unverzinkt
Ohne Kunstoffummantelung
Förderweg zur Pflanzstelle bis zu 300m
Menge: 7,000 St

**02.06.0003 Baumverankerung herstellen**
Baumverankerung als Pfahlbock herstellen.
Pfähle gekegelt bzw. gefast und gespitzt, standfest
einschlagen
Auf Böschungen mit einer Neigung von mehr als 1:1,5
Pfahlbock mit drei Pfählen
Pfahllänge 2,0 m, Zopfdurchmesser 10 cm
Einschlagtiefe der Pfähle mindestens 65cm, Boden um die
Pfähle herum verdichten
Pfahl aus Nadelholz,geschält
Pfahlzöpfe durch Querhölzer seitlich verbinden
Pfahlverbindung mittels Halbrundholz geschält,
Durchmesser des Halbrundholzes 5 cm
Eine Bindung je Pfahl
Bindung aus Kokosstrick, mitteldick (1 kg = 80 m), Bindung aus doppelter 8er-Schlaufe auf Abstand umwickelt,
Bindung an Pfahl annageln
Förderweg zur Pflanzstelle bis zu 300m
Menge: 7,000 St

**02.06.0004 Hochstamm nach Pflanzung wässern**
Hochstamm nach der Pflanzung wässern
Verfüllte Pflanzgrube vollständig durchnässen
Hohlräume innerhalb der Pflanzgrube durch Verschlämmung
füllen und Bodenschluß des Ballens sicherstellen
Gegebenenfalls sind mehrere einzelne Wassergaben
erforderlich
Auch bei feuchter Witterung
Förderweg zur Pflanzstelle bis zu 300m

Das Befüllen von Wassertanks kann auf Wunsch und nach
Absprache mit dem AG auf dem Betriebshof der
Autobahnmeisterei Weilserswist erfolgen
Menge: 7,000 St

**02.06.0005 Pflanzscheibe mulchen**
Pflanzscheibe von Gehölz gleichmäßig dick mulchen.
Pflanzscheibengröße, Durchmesser = 100 cm.
Mulchstoff = Nadelholzrinde 10/80 mm, C/N-Verhältnis
>60.
Dicke der Mulchschicht = 10 cm.
Menge: 7,000 St
Zuordnung: 107

**02.06.0006 Greifvogelstange setzen**
Greifvogelstange aus Nadelholz, standfest aufstellen.
Auf dem Stangenende ein 30 cm langes halbrundes Querholz, Durchmesser 5 bis 6 cm, mit Streben kippsicher
befestigen an Hauptstange befestigen
Länge = 5,00 m.
Zopf-Durchmesser 10 bis 12 cm.
Einbautiefe mindestens 100cm
Inklusive Lieferung
Menge: 1,000 St
Zuordnung: 107

#### Unterabschnitt 02.07 Mechernich FR Köln

*Hinweis*
Es handelt sich um Bäume der OZ 00.01.0003 Aesculus
carnea "Briotii"

**02.07.0001 Hochstamm / Alleebaum pflanzen**
Hochstamm / Alleebaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 10,000 St
Zuordnung: 107

**02.07.0002 Rindenschutz herstellen**
Rindenschutz herstellen
Stammumfang bis 20 cm
Schutzhöhe 1,80 m
Schutz = Schilfrohrmatte
Drei Befestigungen mittels Stahldraht, 2 mm, unverzinkt
Ohne Kunstoffummantelung
Förderweg zur Pflanzstelle bis zu 300m
Menge: 10,000 St

**02.07.0003 Baumverankerung herstellen**
Baumverankerung als Pfahlbock herstellen.
Pfähle gekegelt bzw. gefast und gespitzt, standfest
einschlagen
Auf Böschungen mit einer Neigung von mehr als 1:1,5
Pfahlbock mit drei Pfählen
Pfahllänge 2,0 m, Zopfdurchmesser 10 cm
Einschlagtiefe der Pfähle mindestens 65cm, Boden um die
Pfähle herum verdichten
Pfahl aus Nadelholz,geschält
Pfahlzöpfe durch Querhölzer seitlich verbinden
Pfahlverbindung mittels Halbrundholz geschält,
Durchmesser des Halbrundholzes 5 cm
Eine Bindung je Pfahl
Bindung aus Kokosstrick, mitteldick (1 kg = 80 m), Bindung aus doppelter 8er-Schlaufe auf Abstand umwickelt,
Bindung an Pfahl annageln
Förderweg zur Pflanzstelle bis zu 300m
Menge: 10,000 St

**02.07.0004 Hochstamm nach Pflanzung wässern**
Hochstamm nach der Pflanzung wässern
Verfüllte Pflanzgrube vollständig durchnässen
Hohlräume innerhalb der Pflanzgrube durch Verschlämmung
füllen und Bodenschluß des Ballens sicherstellen
Gegebenenfalls sind mehrere einzelne Wassergaben
erforderlich
Auch bei feuchter Witterung
Förderweg zur Pflanzstelle bis zu 300m

Das Befüllen von Wassertanks kann auf Wunsch und nach
Absprache mit dem AG auf dem Betriebshof der
Autobahnmeisterei Weilserswist erfolgen
Menge: 10,000 St

**02.07.0005 Pflanzscheibe mulchen**
Pflanzscheibe von Gehölz gleichmäßig dick mulchen.
Pflanzscheibengröße, Durchmesser = 100 cm.
Mulchstoff = Nadelholzrinde 10/80 mm, C/N-Verhältnis
>60.
Dicke der Mulchschicht = 10 cm.
Menge: 10,000 St
Zuordnung: 107

**02.07.0006 Greifvogelstange setzen**
Greifvogelstange aus Nadelholz, standfest aufstellen.
Auf dem Stangenende ein 30 cm langes halbrundes Querholz, Durchmesser 5 bis 6 cm, mit Streben kippsicher
befestigen an Hauptstange befestigen
Länge = 5,00 m.
Zopf-Durchmesser 10 bis 12 cm.
Einbautiefe mindestens 100cm
Inklusive Lieferung
Menge: 2,000 St
Zuordnung: 107

#### Unterabschnitt 02.08 Mechernich FR Trier

*Hinweis*
Es handelt sich um Bäume der OZ 00.01.0007 Popolus
tremula

**02.08.0001 Hochstamm / Alleebaum pflanzen**
Hochstamm / Alleebaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 10,000 St
Zuordnung: 107

**02.08.0002 Rindenschutz herstellen**
Rindenschutz herstellen
Stammumfang bis 20 cm
Schutzhöhe 1,80 m
Schutz = Schilfrohrmatte
Drei Befestigungen mittels Stahldraht, 2 mm, unverzinkt
Ohne Kunstoffummantelung
Förderweg zur Pflanzstelle bis zu 300m
Menge: 10,000 St

**02.08.0003 Baumverankerung herstellen**
Baumverankerung als Pfahlbock herstellen.
Pfähle gekegelt bzw. gefast und gespitzt, standfest
einschlagen
Auf Böschungen mit einer Neigung von mehr als 1:1,5
Pfahlbock mit drei Pfählen
Pfahllänge 2,0 m, Zopfdurchmesser 10 cm
Einschlagtiefe der Pfähle mindestens 65cm, Boden um die
Pfähle herum verdichten
Pfahl aus Nadelholz,geschält
Pfahlzöpfe durch Querhölzer seitlich verbinden
Pfahlverbindung mittels Halbrundholz geschält,
Durchmesser des Halbrundholzes 5 cm
Eine Bindung je Pfahl
Bindung aus Kokosstrick, mitteldick (1 kg = 80 m), Bindung aus doppelter 8er-Schlaufe auf Abstand umwickelt,
Bindung an Pfahl annageln
Förderweg zur Pflanzstelle bis zu 300m
Menge: 10,000 St

**02.08.0004 Hochstamm nach Pflanzung wässern**
Hochstamm nach der Pflanzung wässern
Verfüllte Pflanzgrube vollständig durchnässen
Hohlräume innerhalb der Pflanzgrube durch Verschlämmung
füllen und Bodenschluß des Ballens sicherstellen
Gegebenenfalls sind mehrere einzelne Wassergaben
erforderlich
Auch bei feuchter Witterung
Förderweg zur Pflanzstelle bis zu 300m

Das Befüllen von Wassertanks kann auf Wunsch und nach
Absprache mit dem AG auf dem Betriebshof der
Autobahnmeisterei Weilserswist erfolgen
Menge: 10,000 St

**02.08.0005 Pflanzscheibe mulchen**
Pflanzscheibe von Gehölz gleichmäßig dick mulchen.
Pflanzscheibengröße, Durchmesser = 100 cm.
Mulchstoff = Nadelholzrinde 10/80 mm, C/N-Verhältnis
>60.
Dicke der Mulchschicht = 10 cm.
Menge: 10,000 St
Zuordnung: 107

**02.08.0006 Greifvogelstange setzen**
Greifvogelstange aus Nadelholz, standfest aufstellen.
Auf dem Stangenende ein 30 cm langes halbrundes Querholz, Durchmesser 5 bis 6 cm, mit Streben kippsicher
befestigen an Hauptstange befestigen
Länge = 5,00 m.
Zopf-Durchmesser 10 bis 12 cm.
Einbautiefe mindestens 100cm
Inklusive Lieferung
Menge: 2,000 St
Zuordnung: 107

#### Unterabschnitt 02.09 Nettersheim FR Köln

*Hinweis*
Es handelt sich um Bäume der OZ 00.01.0004 Aesculus
hippocastanum

**02.09.0001 Hochstamm / Alleebaum pflanzen**
Hochstamm / Alleebaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 10,000 St
Zuordnung: 107

**02.09.0002 Rindenschutz herstellen**
Rindenschutz herstellen
Stammumfang bis 20 cm
Schutzhöhe 1,80 m
Schutz = Schilfrohrmatte
Drei Befestigungen mittels Stahldraht, 2 mm, unverzinkt
Ohne Kunstoffummantelung
Förderweg zur Pflanzstelle bis zu 300m
Menge: 10,000 St

**02.09.0003 Baumverankerung herstellen**
Baumverankerung als Pfahlbock herstellen.
Pfähle gekegelt bzw. gefast und gespitzt, standfest
einschlagen
Auf Böschungen mit einer Neigung von mehr als 1:1,5
Pfahlbock mit drei Pfählen
Pfahllänge 2,0 m, Zopfdurchmesser 10 cm
Einschlagtiefe der Pfähle mindestens 65cm, Boden um die
Pfähle herum verdichten
Pfahl aus Nadelholz,geschält
Pfahlzöpfe durch Querhölzer seitlich verbinden
Pfahlverbindung mittels Halbrundholz geschält,
Durchmesser des Halbrundholzes 5 cm
Eine Bindung je Pfahl
Bindung aus Kokosstrick, mitteldick (1 kg = 80 m), Bindung aus doppelter 8er-Schlaufe auf Abstand umwickelt,
Bindung an Pfahl annageln
Förderweg zur Pflanzstelle bis zu 300m
Menge: 10,000 St

**02.09.0004 Hochstamm nach Pflanzung wässern**
Hochstamm nach der Pflanzung wässern
Verfüllte Pflanzgrube vollständig durchnässen
Hohlräume innerhalb der Pflanzgrube durch Verschlämmung
füllen und Bodenschluß des Ballens sicherstellen
Gegebenenfalls sind mehrere einzelne Wassergaben
erforderlich
Auch bei feuchter Witterung
Förderweg zur Pflanzstelle bis zu 300m

Das Befüllen von Wassertanks kann auf Wunsch und nach
Absprache mit dem AG auf dem Betriebshof der
Autobahnmeisterei Weilserswist erfolgen
Menge: 10,000 St

**02.09.0005 Pflanzscheibe mulchen**
Pflanzscheibe von Gehölz gleichmäßig dick mulchen.
Pflanzscheibengröße, Durchmesser = 100 cm.
Mulchstoff = Nadelholzrinde 10/80 mm, C/N-Verhältnis
>60.
Dicke der Mulchschicht = 10 cm.
Menge: 10,000 St
Zuordnung: 107

**02.09.0006 Greifvogelstange setzen**
Greifvogelstange aus Nadelholz, standfest aufstellen.
Auf dem Stangenende ein 30 cm langes halbrundes Querholz, Durchmesser 5 bis 6 cm, mit Streben kippsicher
befestigen an Hauptstange befestigen
Länge = 5,00 m.
Zopf-Durchmesser 10 bis 12 cm.
Einbautiefe mindestens 100cm
Inklusive Lieferung
Menge: 2,000 St
Zuordnung: 107

#### Unterabschnitt 02.10 Wißkirchen FR Köln

*Hinweis*
Es handelt sich um Bäume der OZ 00.01.0008 Quercus
robur

**02.10.0001 Hochstamm / Alleebaum pflanzen**
Hochstamm / Alleebaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 7,000 St
Zuordnung: 107

**02.10.0002 Schutz gegen Eichensplintkäfer**
Behandlung der Stieleichen mit dem Pflanzenschutzmittel
Karate Zeon.
Anwendungshinweise des Herstellers unbedingt beachten.
Anwendungszeitpunkt Mitte April
Menge: 7,000 St

**02.10.0003 Rindenschutz herstellen**
Rindenschutz herstellen
Stammumfang bis 20 cm
Schutzhöhe 1,80 m
Schutz = Schilfrohrmatte
Drei Befestigungen mittels Stahldraht, 2 mm, unverzinkt
Ohne Kunstoffummantelung
Förderweg zur Pflanzstelle bis zu 300m
Menge: 7,000 St

**02.10.0004 Baumverankerung herstellen**
Baumverankerung als Pfahlbock herstellen.
Pfähle gekegelt bzw. gefast und gespitzt, standfest
einschlagen
Auf Böschungen mit einer Neigung von mehr als 1:1,5
Pfahlbock mit drei Pfählen
Pfahllänge 2,0 m, Zopfdurchmesser 10 cm
Einschlagtiefe der Pfähle mindestens 65cm, Boden um die
Pfähle herum verdichten
Pfahl aus Nadelholz,geschält
Pfahlzöpfe durch Querhölzer seitlich verbinden
Pfahlverbindung mittels Halbrundholz geschält,
Durchmesser des Halbrundholzes 5 cm
Eine Bindung je Pfahl
Bindung aus Kokosstrick, mitteldick (1 kg = 80 m), Bindung aus doppelter 8er-Schlaufe auf Abstand umwickelt,
Bindung an Pfahl annageln
Förderweg zur Pflanzstelle bis zu 300m
Menge: 7,000 St

**02.10.0005 Hochstamm nach Pflanzung wässern**
Hochstamm nach der Pflanzung wässern
Verfüllte Pflanzgrube vollständig durchnässen
Hohlräume innerhalb der Pflanzgrube durch Verschlämmung
füllen und Bodenschluß des Ballens sicherstellen
Gegebenenfalls sind mehrere einzelne Wassergaben
erforderlich
Auch bei feuchter Witterung
Förderweg zur Pflanzstelle bis zu 300m

Das Befüllen von Wassertanks kann auf Wunsch und nach
Absprache mit dem AG auf dem Betriebshof der
Autobahnmeisterei Weilserswist erfolgen
Menge: 7,000 St

**02.10.0006 Pflanzscheibe mulchen**
Pflanzscheibe von Gehölz gleichmäßig dick mulchen.
Pflanzscheibengröße, Durchmesser = 100 cm.
Mulchstoff = Nadelholzrinde 10/80 mm, C/N-Verhältnis
>60.
Dicke der Mulchschicht = 10 cm.
Menge: 7,000 St
Zuordnung: 107

**02.10.0007 Greifvogelstange setzen**
Greifvogelstange aus Nadelholz, standfest aufstellen.
Auf dem Stangenende ein 30 cm langes halbrundes Querholz, Durchmesser 5 bis 6 cm, mit Streben kippsicher
befestigen an Hauptstange befestigen
Länge = 5,00 m.
Zopf-Durchmesser 10 bis 12 cm.
Einbautiefe mindestens 100cm
Inklusive Lieferung
Menge: 1,000 St
Zuordnung: 107

#### Unterabschnitt 02.11 Wißkirchen FR Trier

*Hinweis*
Es handelt sich um Bäume der OZ 00.01.0010 Salix alba
"tristis"

**02.11.0001 Hochstamm / Alleebaum pflanzen**
Hochstamm / Alleebaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 5,000 St
Zuordnung: 107

**02.11.0002 Rindenschutz herstellen**
Rindenschutz herstellen
Stammumfang bis 20 cm
Schutzhöhe 1,80 m
Schutz = Schilfrohrmatte
Drei Befestigungen mittels Stahldraht, 2 mm, unverzinkt
Ohne Kunstoffummantelung
Förderweg zur Pflanzstelle bis zu 300m
Menge: 5,000 St

**02.11.0003 Baumverankerung herstellen**
Baumverankerung als Pfahlbock herstellen.
Pfähle gekegelt bzw. gefast und gespitzt, standfest
einschlagen
Auf Böschungen mit einer Neigung von mehr als 1:1,5
Pfahlbock mit drei Pfählen
Pfahllänge 2,0 m, Zopfdurchmesser 10 cm
Einschlagtiefe der Pfähle mindestens 65cm, Boden um die
Pfähle herum verdichten
Pfahl aus Nadelholz,geschält
Pfahlzöpfe durch Querhölzer seitlich verbinden
Pfahlverbindung mittels Halbrundholz geschält,
Durchmesser des Halbrundholzes 5 cm
Eine Bindung je Pfahl
Bindung aus Kokosstrick, mitteldick (1 kg = 80 m), Bindung aus doppelter 8er-Schlaufe auf Abstand umwickelt,
Bindung an Pfahl annageln
Förderweg zur Pflanzstelle bis zu 300m
Menge: 5,000 St

**02.11.0004 Hochstamm nach Pflanzung wässern**
Hochstamm nach der Pflanzung wässern
Verfüllte Pflanzgrube vollständig durchnässen
Hohlräume innerhalb der Pflanzgrube durch Verschlämmung
füllen und Bodenschluß des Ballens sicherstellen
Gegebenenfalls sind mehrere einzelne Wassergaben
erforderlich
Auch bei feuchter Witterung
Förderweg zur Pflanzstelle bis zu 300m

Das Befüllen von Wassertanks kann auf Wunsch und nach
Absprache mit dem AG auf dem Betriebshof der
Autobahnmeisterei Weilserswist erfolgen
Menge: 5,000 St

**02.11.0005 Pflanzscheibe mulchen**
Pflanzscheibe von Gehölz gleichmäßig dick mulchen.
Pflanzscheibengröße, Durchmesser = 100 cm.
Mulchstoff = Nadelholzrinde 10/80 mm, C/N-Verhältnis
>60.
Dicke der Mulchschicht = 10 cm.
Menge: 5,000 St
Zuordnung: 107

**02.11.0006 Greifvogelstange setzen**
Greifvogelstange aus Nadelholz, standfest aufstellen.
Auf dem Stangenende ein 30 cm langes halbrundes Querholz, Durchmesser 5 bis 6 cm, mit Streben kippsicher
befestigen an Hauptstange befestigen
Länge = 5,00 m.
Zopf-Durchmesser 10 bis 12 cm.
Einbautiefe mindestens 100cm
Inklusive Lieferung
Menge: 1,000 St
Zuordnung: 107

#### Unterabschnitt 02.12 Zülpich FR Köln

*Hinweis*
Es handelt sich um Bäume der OZ 00.01.0014 Tilia X
euchlora

**02.12.0001 Hochstamm / Alleebaum pflanzen**
Hochstamm / Alleebaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 7,000 St
Zuordnung: 107

**02.12.0002 Rindenschutz herstellen**
Rindenschutz herstellen
Stammumfang bis 20 cm
Schutzhöhe 1,80 m
Schutz = Schilfrohrmatte
Drei Befestigungen mittels Stahldraht, 2 mm, unverzinkt
Ohne Kunstoffummantelung
Förderweg zur Pflanzstelle bis zu 300m
Menge: 7,000 St

**02.12.0003 Baumverankerung herstellen**
Baumverankerung als Pfahlbock herstellen.
Pfähle gekegelt bzw. gefast und gespitzt, standfest
einschlagen
Auf Böschungen mit einer Neigung von mehr als 1:1,5
Pfahlbock mit drei Pfählen
Pfahllänge 2,0 m, Zopfdurchmesser 10 cm
Einschlagtiefe der Pfähle mindestens 65cm, Boden um die
Pfähle herum verdichten
Pfahl aus Nadelholz,geschält
Pfahlzöpfe durch Querhölzer seitlich verbinden
Pfahlverbindung mittels Halbrundholz geschält,
Durchmesser des Halbrundholzes 5 cm
Eine Bindung je Pfahl
Bindung aus Kokosstrick, mitteldick (1 kg = 80 m), Bindung aus doppelter 8er-Schlaufe auf Abstand umwickelt,
Bindung an Pfahl annageln
Förderweg zur Pflanzstelle bis zu 300m
Menge: 7,000 St

**02.12.0004 Hochstamm nach Pflanzung wässern**
Hochstamm nach der Pflanzung wässern
Verfüllte Pflanzgrube vollständig durchnässen
Hohlräume innerhalb der Pflanzgrube durch Verschlämmung
füllen und Bodenschluß des Ballens sicherstellen
Gegebenenfalls sind mehrere einzelne Wassergaben
erforderlich
Auch bei feuchter Witterung
Förderweg zur Pflanzstelle bis zu 300m

Das Befüllen von Wassertanks kann auf Wunsch und nach
Absprache mit dem AG auf dem Betriebshof der
Autobahnmeisterei Weilserswist erfolgen
Menge: 7,000 St

**02.12.0005 Pflanzscheibe mulchen**
Pflanzscheibe von Gehölz gleichmäßig dick mulchen.
Pflanzscheibengröße, Durchmesser = 100 cm.
Mulchstoff = Nadelholzrinde 10/80 mm, C/N-Verhältnis
>60.
Dicke der Mulchschicht = 10 cm.
Menge: 7,000 St
Zuordnung: 107

**02.12.0006 Greifvogelstange setzen**
Greifvogelstange aus Nadelholz, standfest aufstellen.
Auf dem Stangenende ein 30 cm langes halbrundes Querholz, Durchmesser 5 bis 6 cm, mit Streben kippsicher
befestigen an Hauptstange befestigen
Länge = 5,00 m.
Zopf-Durchmesser 10 bis 12 cm.
Einbautiefe mindestens 100cm
Inklusive Lieferung
Menge: 1,000 St
Zuordnung: 107

#### Unterabschnitt 02.13 Zülpich Abf. Trier

*Hinweis*
Es handelt sich um Bäume der OZ 00.01.0009 "Quercus
rubra"

**02.13.0001 Hochstamm / Alleebaum pflanzen**
Hochstamm / Alleebaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 5,000 St
Zuordnung: 107

**02.13.0002 Rindenschutz herstellen**
Rindenschutz herstellen
Stammumfang bis 20 cm
Schutzhöhe 1,80 m
Schutz = Schilfrohrmatte
Drei Befestigungen mittels Stahldraht, 2 mm, unverzinkt
Ohne Kunstoffummantelung
Förderweg zur Pflanzstelle bis zu 300m
Menge: 5,000 St

**02.13.0003 Baumverankerung herstellen**
Baumverankerung als Pfahlbock herstellen.
Pfähle gekegelt bzw. gefast und gespitzt, standfest
einschlagen
Auf Böschungen mit einer Neigung von mehr als 1:1,5
Pfahlbock mit drei Pfählen
Pfahllänge 2,0 m, Zopfdurchmesser 10 cm
Einschlagtiefe der Pfähle mindestens 65cm, Boden um die
Pfähle herum verdichten
Pfahl aus Nadelholz,geschält
Pfahlzöpfe durch Querhölzer seitlich verbinden
Pfahlverbindung mittels Halbrundholz geschält,
Durchmesser des Halbrundholzes 5 cm
Eine Bindung je Pfahl
Bindung aus Kokosstrick, mitteldick (1 kg = 80 m), Bindung aus doppelter 8er-Schlaufe auf Abstand umwickelt,
Bindung an Pfahl annageln
Förderweg zur Pflanzstelle bis zu 300m
Menge: 5,000 St

**02.13.0004 Hochstamm nach Pflanzung wässern**
Hochstamm nach der Pflanzung wässern
Verfüllte Pflanzgrube vollständig durchnässen
Hohlräume innerhalb der Pflanzgrube durch Verschlämmung
füllen und Bodenschluß des Ballens sicherstellen
Gegebenenfalls sind mehrere einzelne Wassergaben
erforderlich
Auch bei feuchter Witterung
Förderweg zur Pflanzstelle bis zu 300m

Das Befüllen von Wassertanks kann auf Wunsch und nach
Absprache mit dem AG auf dem Betriebshof der
Autobahnmeisterei Weilserswist erfolgen
Menge: 5,000 St

**02.13.0005 Pflanzscheibe mulchen**
Pflanzscheibe von Gehölz gleichmäßig dick mulchen.
Pflanzscheibengröße, Durchmesser = 100 cm.
Mulchstoff = Nadelholzrinde 10/80 mm, C/N-Verhältnis
>60.
Dicke der Mulchschicht = 10 cm.
Menge: 5,000 St
Zuordnung: 107

**02.13.0006 Greifvogelstange setzen**
Greifvogelstange aus Nadelholz, standfest aufstellen.
Auf dem Stangenende ein 30 cm langes halbrundes Querholz, Durchmesser 5 bis 6 cm, mit Streben kippsicher
befestigen an Hauptstange befestigen
Länge = 5,00 m.
Zopf-Durchmesser 10 bis 12 cm.
Einbautiefe mindestens 100cm
Inklusive Lieferung
Menge: 1,000 St
Zuordnung: 107

#### Unterabschnitt 02.14 Zülpich Auff. Trier

*Hinweis*
Es handelt sich um zehn Bäume der OZ 00.01.0008
"Quercus robur" sowie um vier Bäume der OZ 00.01.0006
"Juglans regia" und um drei Bäume der OZ 00.01.0005
"Castanea sativa"

**02.14.0001 Hochstamm / Alleebaum pflanzen**
Hochstamm / Alleebaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 17,000 St
Zuordnung: 107

**02.14.0002 Schutz gegen Eichensplintkäfer**
Behandlung der Stieleichen mit dem Pflanzenschutzmittel
Karate Zeon.
Anwendungshinweise des Herstellers unbedingt beachten.
Anwendungszeitpunkt Mitte April
Menge: 10,000 St

**02.14.0003 Rindenschutz herstellen**
Rindenschutz herstellen
Stammumfang bis 20 cm
Schutzhöhe 1,80 m
Schutz = Schilfrohrmatte
Drei Befestigungen mittels Stahldraht, 2 mm, unverzinkt
Ohne Kunstoffummantelung
Förderweg zur Pflanzstelle bis zu 300m
Menge: 17,000 St

**02.14.0004 Baumverankerung herstellen**
Baumverankerung als Pfahlbock herstellen.
Pfähle gekegelt bzw. gefast und gespitzt, standfest
einschlagen
Auf Böschungen mit einer Neigung von mehr als 1:1,5
Pfahlbock mit drei Pfählen
Pfahllänge 2,0 m, Zopfdurchmesser 10 cm
Einschlagtiefe der Pfähle mindestens 65cm, Boden um die
Pfähle herum verdichten
Pfahl aus Nadelholz,geschält
Pfahlzöpfe durch Querhölzer seitlich verbinden
Pfahlverbindung mittels Halbrundholz geschält,
Durchmesser des Halbrundholzes 5 cm
Eine Bindung je Pfahl
Bindung aus Kokosstrick, mitteldick (1 kg = 80 m), Bindung aus doppelter 8er-Schlaufe auf Abstand umwickelt,
Bindung an Pfahl annageln
Förderweg zur Pflanzstelle bis zu 300m
Menge: 17,000 St

**02.14.0005 Hochstamm nach Pflanzung wässern**
Hochstamm nach der Pflanzung wässern
Verfüllte Pflanzgrube vollständig durchnässen
Hohlräume innerhalb der Pflanzgrube durch Verschlämmung
füllen und Bodenschluß des Ballens sicherstellen
Gegebenenfalls sind mehrere einzelne Wassergaben
erforderlich
Auch bei feuchter Witterung
Förderweg zur Pflanzstelle bis zu 300m

Das Befüllen von Wassertanks kann auf Wunsch und nach
Absprache mit dem AG auf dem Betriebshof der
Autobahnmeisterei Weilserswist erfolgen
Menge: 17,000 St

**02.14.0006 Pflanzscheibe mulchen**
Pflanzscheibe von Gehölz gleichmäßig dick mulchen.
Pflanzscheibengröße, Durchmesser = 100 cm.
Mulchstoff = Nadelholzrinde 10/80 mm, C/N-Verhältnis
>60.
Dicke der Mulchschicht = 10 cm.
Menge: 17,000 St
Zuordnung: 107

**02.14.0007 Greifvogelstange setzen**
Greifvogelstange aus Nadelholz, standfest aufstellen.
Auf dem Stangenende ein 30 cm langes halbrundes Querholz, Durchmesser 5 bis 6 cm, mit Streben kippsicher
befestigen an Hauptstange befestigen
Länge = 5,00 m.
Zopf-Durchmesser 10 bis 12 cm.
Einbautiefe mindestens 100cm
Inklusive Lieferung
Menge: 2,000 St
Zuordnung: 107

#### Unterabschnitt 02.15 AM Weilerswist

*Hinweis*
Es handelt sich um Bäume der OZ 00.01.0001 "Acer
campestre"

**02.15.0001 Hochstamm / Alleebaum pflanzen**
Hochstamm / Alleebaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 5,000 St
Zuordnung: 107

**02.15.0002 Obstbaum pflanzen**
Obstbaum pflanzen
Pflanzschnitt durchführen
Hochstamm mit einem Stammumpfang von 16 bis 20 cm
Hochstamm mit Drahtballierung
Pflanzstandort Böschung mit einer Neigung stärker als
1:1,5
Pflanzung auf Fläche mit geschlossener Grasnarbe
Pflanzlochgröße mit einem Durchmesser mindestens 30cm
größer als der Ballendurchmesser herstellen
Draht und Ballentuch öffnen und tief in das Pflanzloch
herunterdrücken
Brauchbaren Boden zur Verfüllung des Pflanzloches
wiederverwenden
Baum nicht zu tief einpflanzen!
Gießrand,Höhe 15cm, Innendurchmesser 80 cm, herstellen
Förderweg zur Pflanzstelle bis zu 300m
Menge: 8,000 St
Zuordnung: 107

**02.15.0003 Rindenschutz herstellen**
Rindenschutz herstellen
Stammumfang bis 20 cm
Schutzhöhe 1,80 m
Schutz = Schilfrohrmatte
Drei Befestigungen mittels Stahldraht, 2 mm, unverzinkt
Ohne Kunstoffummantelung
Förderweg zur Pflanzstelle bis zu 300m
Menge: 13,000 St

**02.15.0004 Baumverankerung herstellen**
Baumverankerung als Pfahlbock herstellen.
Pfähle gekegelt bzw. gefast und gespitzt, standfest
einschlagen
Auf Böschungen mit einer Neigung von mehr als 1:1,5
Pfahlbock mit drei Pfählen
Pfahllänge 2,0 m, Zopfdurchmesser 10 cm
Einschlagtiefe der Pfähle mindestens 65cm, Boden um die
Pfähle herum verdichten
Pfahl aus Nadelholz,geschält
Pfahlzöpfe durch Querhölzer seitlich verbinden
Pfahlverbindung mittels Halbrundholz geschält,
Durchmesser des Halbrundholzes 5 cm
Eine Bindung je Pfahl
Bindung aus Kokosstrick, mitteldick (1 kg = 80 m), Bindung aus doppelter 8er-Schlaufe auf Abstand umwickelt,
Bindung an Pfahl annageln
Förderweg zur Pflanzstelle bis zu 300m
Menge: 5,000 St

**02.15.0005 Baumverankerung Obstbaum**
Baumverankerung als Pfahlbock herstellen.
Pfähle gekegelt bzw. gefast und gespitzt, standfest
einschlagen
Pfahlbock mit drei Pfählen
Pfahllänge 2,0 m, Zopfdurchmesser 8 cm
Einschlagtiefe der Pfähle mindestens 65cm, Boden um die
Pfähle herum verdichten
Pfahl aus Nadelholz,geschält
Pfahlzöpfe durch Querhölzer seitlich verbinden
Pfahlverbindung mittels Halbrundholz geschält,
Durchmesser des Halbrundholzes 5 cm
Eine Bindung je Pfahl
Bindung aus Kokosstrick, mitteldick (1 kg = 80 m), Bindung aus doppelter 8er-Schlaufe auf Abstand umwickelt,
Bindung an Pfahl annageln
Menge: 8,000 St

**02.15.0006 Pflanzscheibe mulchen**
Pflanzscheibe von Gehölz gleichmäßig dick mulchen.
Pflanzscheibengröße, Durchmesser = 100 cm.
Mulchstoff = Nadelholzrinde 10/80 mm, C/N-Verhältnis
>60.
Dicke der Mulchschicht = 10 cm.
Menge: 13,000 St
Zuordnung: 107

**02.15.0007 Hochstamm nach Pflanzung wässern**
Hochstamm nach der Pflanzung wässern
Verfüllte Pflanzgrube vollständig durchnässen
Hohlräume innerhalb der Pflanzgrube durch Verschlämmung
füllen und Bodenschluß des Ballens sicherstellen
Gegebenenfalls sind mehrere einzelne Wassergaben
erforderlich
Auch bei feuchter Witterung
Förderweg zur Pflanzstelle bis zu 300m

Das Befüllen von Wassertanks kann auf Wunsch und nach
Absprache mit dem AG auf dem Betriebshof der
Autobahnmeisterei Weilserswist erfolgen
Menge: 13,000 St

### Abschnitt 03 Pflegearbeiten

#### Unterabschnitt 03.00 Fertigstellungspflege 2027

*Hinweis*
Es handelt sich um sämtliche gepflanzte Bäume des
Abschnittes 02. "Pflanzarbeiten" aus diesem LV.
Die Anfahrten zu den Pflanzstellen für Arbeiter und
Material sowie Gießwasser sind in die Einzelpositionen
mit einzukalkulieren

**03.00.0001 Hochstamm pflegen**
Hochstamm in Einzelstellung pflegen
Gehölze richten und antreten, zu schwach austreibende
Gehölze zurückschneiden, abgestorbene
Gehölze/Gehölzteile entfernen
Stamm- und Stockaustriebe entfernen
Pflanzscheibe mit Hilfe von Freischneidern freimähen.
Beschädigung des Stammfußes vermeiden
Gießrand wie bei der Pflanzung angelegt, erhalten bzw.
wiederherstellen
Baumverankerung im Zustand wie bei Errichtung erhalten.

Zu enge Bindungen lockern
Ggf. sind Bauteile wie Pfähle oder Querriegel zu
erneuern
Erster Pflegegang
Während der Fertigstellungspflege 2027
Menge: 118,000 St
Zuordnung: 107

**03.00.0002 Hochstamm pflegen**
Hochstamm in Einzelstellung pflegen
Gehölze richten und antreten, zu schwach austreibende
Gehölze zurückschneiden, abgestorbene
Gehölze/Gehölzteile entfernen
Stamm- und Stockaustriebe entfernen
Pflanzscheibe mit Hilfe von Freischneidern freimähen.
Beschädigung des Stammfußes vermeiden
Gießrand wie bei der Pflanzung angelegt, erhalten bzw.
wiederherstellen
Baumverankerung im Zustand wie bei Errichtung erhalten.

Zu enge Bindungen lockern
Ggf. sind Bauteile wie Pfähle oder Querriegel zu
erneuern
Zweiter Pflegegang
Während der Fertigstellungspflege 2027
Menge: 118,000 St
Zuordnung: 107

**03.00.0003 Wässerungsgang Hochstämme**
Wässerungsgang an 118 St Hochstämmen durchführen
Wurzelballen und der gesamte verfüllte Boden der
Pflanzgruben müssen vollständig durchfeuchtet sein
Die vollständige Sättigung des Erdreiches wird
gewährleistet
Gegebenenfalls sind mehrere einzelne Wassergaben
erforderlich

Das Befüllen von Wassertanks kann auf Wunsch und nach
Absprache mit dem AG auf dem Betriebshof der
Autobahnmeisterei Weilserswist erfolgen
Menge: 7,000 St

**03.00.0004 Schutz gegen Eichensplintkäfer**
Behandlung der Stieleichen mit dem Pflanzenschutzmittel
Karate Zeon.
Anwendungshinweise des Herstellers unbedingt beachten.
Anwendungszeitpunkt Mitte April
Menge: 17,000 St

#### Unterabschnitt 03.01 Entwicklungspflege 2028

**03.01.0001 Hochstamm pflegen**
Hochstamm in Einzelstellung pflegen
Gehölze richten und antreten, zu schwach austreibende
Gehölze zurückschneiden, abgestorbene
Gehölze/Gehölzteile entfernen
Stamm- und Stockaustriebe entfernen
Pflanzscheibe mit Hilfe von Freischneidern freimähen.
Beschädigung des Stammfußes vermeiden
Gießrand wie bei der Pflanzung angelegt, erhalten bzw.
wiederherstellen
Baumverankerung im Zustand wie bei Errichtung erhalten.

Zu enge Bindungen lockern
Ggf. sind Bauteile wie Pfähle oder Querriegel zu
erneuern
Erster Pflegegang
Während der Entwicklungspflege 2028
Menge: 118,000 St
Zuordnung: 107

**03.01.0002 Hochstamm pflegen**
Hochstamm in Einzelstellung pflegen
Gehölze richten und antreten, zu schwach austreibende
Gehölze zurückschneiden, abgestorbene
Gehölze/Gehölzteile entfernen
Stamm- und Stockaustriebe entfernen
Pflanzscheibe mit Hilfe von Freischneidern freimähen.
Beschädigung des Stammfußes vermeiden
Gießrand wie bei der Pflanzung angelegt, erhalten bzw.
wiederherstellen
Baumverankerung im Zustand wie bei Errichtung erhalten.

Zu enge Bindungen lockern
Ggf. sind Bauteile wie Pfähle oder Querriegel zu
erneuern
Zweiter Pflegegang
Während der Entwicklungspflege 2028
Menge: 118,000 St
Zuordnung: 107

**03.01.0003 Wässerungsgang Hochstämme**
Wässerungsgang an 118 St Hochstämmen durchführen
Wurzelballen und der gesamte verfüllte Boden der
Pflanzgruben müssen vollständig durchfeuchtet sein
Die vollständige Sättigung des Erdreiches wird
gewährleistet
Gegebenenfalls sind mehrere einzelne Wassergaben
erforderlich

Das Befüllen von Wassertanks kann auf Wunsch und nach
Absprache mit dem AG auf dem Betriebshof der
Autobahnmeisterei Weilserswist erfolgen
Menge: 5,000 St

**03.01.0004 Schutz gegen Eichensplintkäfer**
Behandlung der Stieleichen mit dem Pflanzenschutzmittel
Karate Zeon.
Anwendungshinweise des Herstellers unbedingt beachten.
Anwendungszeitpunkt Mitte April
Menge: 17,000 St

#### Unterabschnitt 03.02 Entwicklungspflege 2029

**03.02.0001 Hochstamm pflegen**
Hochstamm in Einzelstellung pflegen
Gehölze richten und antreten, zu schwach austreibende
Gehölze zurückschneiden, abgestorbene
Gehölze/Gehölzteile entfernen
Stamm- und Stockaustriebe entfernen
Pflanzscheibe mit Hilfe von Freischneidern freimähen.
Beschädigung des Stammfußes vermeiden
Gießrand wie bei der Pflanzung angelegt, erhalten bzw.
wiederherstellen
Baumverankerung im Zustand wie bei Errichtung erhalten.

Zu enge Bindungen lockern
Ggf. sind Bauteile wie Pfähle oder Querriegel zu
erneuern
Erster Pflegegang
Während der Entwicklungspflege 2029
Menge: 118,000 St
Zuordnung: 107

**03.02.0002 Hochstamm pflegen**
Hochstamm in Einzelstellung pflegen
Gehölze richten und antreten, zu schwach austreibende
Gehölze zurückschneiden, abgestorbene
Gehölze/Gehölzteile entfernen
Stamm- und Stockaustriebe entfernen
Pflanzscheibe mit Hilfe von Freischneidern freimähen.
Beschädigung des Stammfußes vermeiden
Gießrand wie bei der Pflanzung angelegt, erhalten bzw.
wiederherstellen
Baumverankerung im Zustand wie bei Errichtung erhalten.

Zu enge Bindungen lockern
Ggf. sind Bauteile wie Pfähle oder Querriegel zu
erneuern
Zweiter Pflegegang
Während der Entwicklungspflege 2029
Menge: 118,000 St
Zuordnung: 107

**03.02.0003 Wässerungsgang Hochstämme**
Wässerungsgang an 118 St Hochstämmen durchführen
Wurzelballen und der gesamte verfüllte Boden der
Pflanzgruben müssen vollständig durchfeuchtet sein
Die vollständige Sättigung des Erdreiches wird
gewährleistet
Gegebenenfalls sind mehrere einzelne Wassergaben
erforderlich

Das Befüllen von Wassertanks kann auf Wunsch und nach
Absprache mit dem AG auf dem Betriebshof der
Autobahnmeisterei Weilserswist erfolgen
Menge: 5,000 St

**03.02.0004 Schutz gegen Eichensplintkäfer**
Behandlung der Stieleichen mit dem Pflanzenschutzmittel
Karate Zeon.
Anwendungshinweise des Herstellers unbedingt beachten.
Anwendungszeitpunkt Mitte April
Menge: 17,000 St

**03.02.0005 Baumverankerung entfernen**
Baumverankerung einschließlich Bindung entfernen
Baumpfähle 30 cm über Bodenniveau absägen und den
unteren Teil im Boden belassen (Anfahrschutz für die
weiteren Standjahre.
Inklusive des Rindenschutzes und dessen Befestigung
Material als Totholzhaufen vor Ort nach Angabe des AG
ablegen.
Menge: 118,000 St

USt %: 19,00
